# EIS 2
Angebotsaufforderung (GAEB 90, DA83)
Währung: EUR
Auftraggeber: Covivio Immobilien GmbH

## Zusätzlicher Text
Lieferung und Einbau von Zementestrich:

Ausführung
Menge, ca.Riegel
4.700 m²Tower
3.250 m²

## Zusätzlicher Text
Grundstück:
EIS2 - Eiswerderstraße 12 in 13585 Berlin/Spandau

Neubauprojekt:

Das Projekt EIS-2 umfasst einen Gewerberiegel mit einem Hochhaus. Beide
Bauabschnitte erhalten eine verbindende Tiefgarage. Insgesamt sollen im
Turm 17 Wohnungen sowie eine Büro- bzw. Praxisfläche und im Erdgeschoss
ein Restaurant entstehen. Im angrenzenden Riegel werden weitere
Büroflächen und ein Boardinghouse mit 68 Miet-Apartments untergebracht.
Insgesamt entstehen 224 unterirdische Stellplätze.

Das Projekt EIS 2 setzt sich aus zwei oberirdischen Gebäudeteilen
zusammen: Turm und Riegel. Beide werden unabhängig voneinander
erschlossen, besitzen aber Verbindungen in den unterirdischen
Geschossen, damit die Stellplätze der Tiefgaragen von beiden
Gebäudeteilen erreichbar sind. Der Riegel soll dreigeschossig mit
Staffelgeschoss sowie zwei unterirdischen Geschossen errichtet werden.
Die beiden Untergeschosse (UG) beinhalten zwei Tiefgaragenebenen. Das 1.
Untergeschoss wird mit einer Zu- und Abfahrtsrampe an der nördlichen
Stirnseite des Riegels erschlossen. Die Tiefgaragenebene im 2.UG ist
über eine innenliegende Rampe mit der Verbindungsgarage zwischen beiden
Baufeldern verknüpft. Diese Verbindungsgarage bekommt im Norden eine
Einfahrtsrampe. Für die Ausfahrtsrampe wird die Westseite des bereits
gebauten nördlichen Garagenteils geöffnet um hier die neue Ausfahrtrampe
einzubauen.

Das Erdgeschoss und das 1. Obergeschoss des Riegels sollen eine
Büronutzung erhalten. Für das 2. Obergeschoss und das Staffelgeschoss
ist eine Nutzung als Boardinghouse geplant. Das Gebäude erhält drei
Eingänge. Der Haupteingang befindet sich an der Westfassade in einer
gläsernen Fuge, welche in der Fassade den Übergang zum Turm markiert.
Weiter nördlich gibt es einen weiteren Eingang von Westen und an der
Ostfassade den Ausgang eines Fluchttreppenhauses. Der Turm ist
zehngeschossig mit Staffelgeschoss konzipiert. Im Erdgeschoss soll ein
Restaurant mit Außenterrasse und im 1.Obergeschoss eine Büro- und
Praxisfläche errichtet werden. In den darüberliegenden Geschossen
entstehen 17 Eigentumswohnungen. Bei dem Turm handelt es sich um ein
Hochhaus gemäß Hochhausrichtlinie. Die Vertikalerschließung erfolgt
daher über einen Sicherheitstreppenraum mit Druckbelüftung und zwei
Aufzügen, von denen einer als Feuerwehraufzug ausgeführt wird. Die
Gastronomie im Erdgeschoss erhält einen separaten Eingang. Gebäudelage,
Abmessung, Grenz- und Gebäudeabstände, Grundriss- und Gebäudeform des
Objekts sind aus den Planunterlagen ersichtlich.

Bauabschnitte Neubau:
EIS2 - Riegel
EIS2 - Turm

Kennzahlen Turm:
Wohneinheiten  = 17 WE
Gewerbe: 1 Restaurant, 1 Gewerbe (5 Büroräume und 1 Besprechungsraum)

Kennzahlen Riegel:
Gemietete Wohneinheiten  = 68 Apartments
Gewerbe = 1 Gewerbe (13 Büroräume, 2 Seminarräume, 1 Boarding House und
2x Geschäftsführung)

Kennzahlen EIS2:
Gewerbliche Einheiten (Insgesamt) = 43
Wohnen Turm (2.-10,OG) = 2.303 m²Office Turm (1.OG) = 269 m²Gastro
Turm (EG) = 436 m²Office Riegel (EG)  = 1.203 m²Boardinghouse Riegel
(1.-3,OG)  = 3.672 m²Summe Gewebe = 5.578 m²

BGF
Riegel: 5.738,9 m²Tumr: 4.515,64 m²inkl. UG-1 und UG-2

Sonstiges:
Die vorgesehenen Bauleistungen werden entsprechend der derzeit
geltenden öffentlich-rechtlichen Vorschriften, der dort geforderten
bautechnischen Nachweise und nach den allgemein anerkannten Regeln der
Baukunst und der Technik ausgeführt. Die Anforderungen des Brandschutzes
sind einzuhalten.

Die Erschließung des Grundstückes an das vollständig ausgebaute
öffentliche Straßenland im Sinne des Baugesetzbuches und des
Erschließungsbeitragsgesetzes ist gesichert.

Die Dimensionierung sämtlicher Medien werden mit den Versorgungsträgern
entsprechend des heutigen Standards abgestimmt und eingerichtet.

## Zusätzlicher Text
01  Allgemeines
Anschlüsse für Wasser und Energie werden durch den AG in erforderlichem
Maß auf dem Baufeld zur Verfügung gestellt. Die Kosten hierfür werden
über einen in der Auftragsverhandlung festzulegenden Prozentsatz von der
Schlussrechnungssumme in Abzug gebracht. Die Verteilung der Medien vom
Übergabepunkt (z. B. Baustromverteiler des AG) bis zum Arbeitsplatz ist
Sache des AN.

WC-Einrichtungen werden zur Verfügung gestellt, Abrechnung analog
obigem Absatz. Tagesunterkünfte und Magazincontainer können durch den AG
gegen eine im Verhandlungsgespräch noch zu vereinbarende Monatspauschale
zur Verfügung gestellt werden.

Für vom AN selbst vorgesehene Lagerflächen u.ä. besteht generelle
Abstimmungspflicht mit dem AG. Der AN kann ggf. aus Platzgründen keine
eigenen Tagesunterkünfte, Magazincontainer, etc. aufstellen.
Parkmöglichkeiten stehen auf dem Baufeld nur begrenzt zur Verfügung.

Durch die örtliche Bauleitung werden eine Baustellenordnung und der
SiGe-Plan an den AN übergeben.

02  Angaben zur Ausführung
Die Baustelle ist vor Angebotsabgabe, spätestens jedoch vor
Auftragsverhandlung durch den Bieter zu besichtigen. Alle sich aus den
Örtlichkeiten ergebenden Aufwendungen sind einzukalkulieren.

Bei der Abwicklung der vertraglichen Leistungen hat der AN nur Personal
einzusetzen, das vorher mit den notwendigen Sicherheitsbestimmungen, wie
Unfallverhütungsvorschriften etc. vertraut gemacht wurde. Die
Sicherheitsbestimmungen sind bei der Durchführung der Arbeiten
einzuhalten. Baustellenführungspersonal, Vorarbeiter, etc. müssen der
deutschen Sprache in Wort und Schrift mächtig sein! Vor Arbeitsbeginn
ist dem AG das verantwortliche Führungspersonal und alle am Bau
Beteiligten schriftlich zu benennen.

Der Einheitspreis des Angebotes ist maßgebend. Das gilt auch dann, wenn
das Produkt aus Mengen und Einheitspreis fehlerhaft ist (z. B. auf Grund
von Rechen- oder Eingabefehler). Sämtliche Einheitspreise sind
Nettopreise. Die Mehrwertsteuer ist gesondert auszuweisen.

03  Neben- und Besondere Leistungen
Mit den Einheitspreisen abgegolten sind, wenn nachstehend nicht
gesondert aufgeführt, das Einrichten, Vorhalten und Räumen der Baustelle
incl. An- und Abfuhr aller für die Arbeiten erforderlichen Maschinen und
Geräte, sowie alle Nebenleistungen und besonderen Leistungen, die zur
restlosen Fertigstellung der Arbeiten notwendig sind.

04 Termine
Die mit der örtlichen Bauleitung abgesprochenen Zwischen- und
Endtermine sind Vertragstermine und unbedingt einzuhalten. Sollten zur
Einhaltung der vereinbarten Termine Überstunden erforderlich werden,
erfolgt hierfür keine zusätzliche Vergütung.

05 Stundenlohnarbeiten
Arbeiten auf Nachweis dürfen nur für die gemäß Leistungsverzeichnis
vorgesehene Leistung, und auf besondere Anweisung des Auftraggebers vor
Arbeitsbeginn ausgeführt werden. Die Rapporte müssen arbeitstäglich zur
Anerkennung vorgelegt werden. Verspätet vorgelegte Rapporte werden nicht
anerkannt. Der AN verliert in diesem Fall seinen Vergütungsanspruch.
Die separat vereinbarten Stundenverrechnungssätze beinhalten sämtliche
Lohnkosten, Sozialaufwendungen, Lohnnebenkosten und Allgemeine
Geschäftskosten. Kosten für An- und Abfahrt, Aufsichtspersonal und
Überstundenzuschläge werden nicht gesondert vergütet.
Stundenlohnarbeiten werden nur angewendet, wenn auf der Grundlage der
Urkalkulation kein Nachtragsangebot des AN zu Stande kommt.

06 Prüfpflicht des AN
Der Bieter ist verpflichtet, die im Leistungsverzeichnis beschriebenen
Positionen auf Vollständigkeit, fachgerechte Ausführung und Eignung für
den vorgesehenen Verwendungszweck zu überprüfen. Sollten sich
hinsichtlich Verwendbarkeit zur Herstellung eines mangelfreien Werkes
Bedenken gegen die Verwendung ergeben, so sind diese gegenüber dem AG so
rechtzeitig geltend zu machen, dass aus hieraus resultierenden
Materialwechseln keine Beeinträchtigen an Bauablauf und -fortschritt
entstehen können. Sinnvolle oder notwendig erscheinende Änderungen oder
Zusätze sind mit einer entsprechenden Begründung in einem Zusatzangebot
einzureichen.

07 Verwendbarkeitsnachweis
Alle - auch die ausgeschriebenen - Produkte sind im Rahmen des
Verwendbarkeitsnachweis per Prüfungszeugnis, Zeichnung, technischem
Datenblatt des Herstellers usw. technisch zu bemustern. Alle
Abweichungen von den ausgeschriebenen Produkten sind vom Bauherrn bzw.
seinen Beauftragten zu genehmigen. Die Gleichwertigkeit ist vom AN
nachzuweisen. Auch gestalterische Kriterien sind in die
Gleichwertigkeitsbetrachtung mit einbezogen.

08 Mitwirkungspflicht Baukoordination
Der AN hat seine Arbeiten mit den sonstigen auf der Baustelle tätigen
Unternehmen in Abstimmung mit dem AG so zu koordinieren, dass ein
reibungsloser Ablauf der Arbeiten gewährleistet ist.

09 Sauberkeit Arbeitsplatz
Der Arbeitsplatz ist täglich sauber (besenrein) zu verlassen. Sollte
der AN dieser Verpflichtung nicht nachkommen, ist der AG berechtigt,
ohne weitere Vorankündigung die Beräumung / Säuberung der Arbeitsplätze
durch Dritte zu veranlassen. Die daraus entstehenden Kosten trägt der
AN.

## Zusätzlicher Text
Der sachliche Geltungsbereich ergibt sich ebenso wie die technische
Ausführung aus den ATV:

DIN 18 353 Estricharbeiten sowie den anerkannten Regeln der Technik.

Ergänzend sind u.a. folgende ATV / DIN zu berücksichtigen:

DIN 18 299 Allgemeine Regelungen für Bauarbeiten jeder Art
DIN 18 336 Abdichtungsarbeiten
DIN 4108 Wärmeschutz und Energie- Einsparung in Gebäuden
DIN 4109 Schallschutz im Hochbau
DIN 18 560 Estriche im Bauwesen - alle Teile
DIN EN 826 Wärmedämmstoffe für das Bauwesen; Bestimmung des Verhaltens
bei Druckbeanspruchung
DIN EN 1264-4 Raumflächenintegrierte Heiz- und Kühsysteme mit
Wasserdurchströmung - Teil 4: Installation
DIN EN 13 501 Klassifizierung von Bauprodukten und Bauarten zu ihrem
Brandverhalten
DIN EN 13 318 Estrichmörtel und Estriche
DIN EN 13 813 Estrichmörtel, Estrichmassen und Estriche

BEB-Arbeits- und Hinweisblätter des Bundesverbandes Estrich und Belag
e.V.

Merkblatt
Schnittstellenkoordination bei beheizten Fußbodenkonstruktionen
Bundesverband Flächenheizungen e.V. in Zusammenarbeit mit dem
Fachverband Deutsches Fliesengewerbe im ZDB

Weiterhin gelten sämtliche europäischen und nationalen Vorschriften,
Merkblätter, Stoff- und Prüfnormen usw. jeweils in ihrer aktuellen
Fassung sowie die Herstellerverarbeitungsangaben, Zulassungen und
Empfehlungen der jeweiligen Fachverbände.

## Zusätzlicher Text
Der sachliche Geltungsbereich ergibt sich ebenso wie die technische
Ausführung aus den ATV:

DIN 18 336 Abdichtungsarbeiten,
DIN 18 338 Dachdeckungs- und Dachdichtungsarbeiten und den anerkannten
Regeln der Technik.

Ergänzend sind folgende ATV / DIN zu berücksichtigen:

ATV DIN 18 299 Allgemeine Regelungen für Bauarbeiten jeder Art
DIN 4108 Wärmeschutz im Hochbau
DIN 18531 bis DIN 18535 Bauwerksabdichtungen
DIN 18 540 Abdichten von Aussenwandfugen im Hochbau
mit Fugendichtstoffen
DIN EN 13 501 Klassifizierung von Bauprodukten und Bauarten zu ihrem
Brandverhalten

Richtlinie
Abdichtungen für die Planung und Ausführung von polymermodifizierten
Bitumendickbeschichtungen (PMBC) Herausgeber: Deutsche Bauchemie e.V.

Richtlinie
Abdichtungen für die Planung und Ausführung von flexiblen
Dichtungsschlämmen (MDS)
Herausgeber: Deutsche Bauchemie e.V.

vdd Technische Regeln
Technische Regeln für die Planung und Ausführung von Abdichtungen mit
Polymerbitumen- und Bitumenbahnen
Herausgeber: vdd-Industrieverband Bitumen- Dach- und Dichtungsbahnen
e.V.

Weiterhin gelten sämtliche europäischen und nationalen Vorschriften,
Merkblätter, Stoff- und Prüfnormen usw. jeweils in ihrer aktuellen
Fassung sowie die Herstellerverarbeitungsangaben, Zulassungen und
Empfehlungen der jeweiligen Fachverbände.

## Estricharbeiten
Datum: 09.01.24

### Titel 01 Riegel

*Hinweis*
Diverse Textergänzungen TA
Aktivierung der Bedarfspositionen:

- Achtung: Randdämmstreifen in den Treppenräumen müssen
MiWo sein, auch die Übergange im Bereich der WETs
müssen
mineralische Unterdämmung haben.

- CM-Messung ist grundsätzlich durch den Bodenleger
auszuführen, nur als Referenzwert bzw. Notfall ist
hier auch
eine CM-Messung mit angeboten worden.

- Übergangsprofile bzw. Estrichtrennprofile wurden hier
nicht
abgerufen. Bewegungsfugen sind durch mechanische
Trennung
im Herstellprozess auszubilden bzw. nachträglich zu
schneiden.
- Die Position Risse fachgerecht schließen (verharzen)
ist auf der
Baustelle je Meter exakt auszumessen.

- Grundsätzlich ist in allen Nassbereichen
Zementestrich und in den
allgemeinen Wohnbereichen Calciumsulfatestrich zu
verwenden.

- Für die Qualitätsbeurteilung der abzunehmenden
Leistung ab EG gelten
DIN 18202 und DIN 18203, Standardanforderungen, bis
auf Estriche
mit Parkett- und Fliesenbelägen in Wohnbereichen:
Hier gelten für
Ebenheitstoleranzen DIN 18202, Tabelle 3, Zeile 4
(erhöhte Anforderungen).
Siehe hierzu ergänzend das  ZDB-Merkblatt "Toleranzen
im Hochbau nach
DIN 18202" des Baugewerbeverband Niedersachsen.

#### Bereich 01.01 Vorbereitende Arbeiten

**01.01.010 Betondecke reinigen**
Untergrund von groben Verschmutzungen wie Bauschutt,
etc.
trocken reinigen und angefallenen Schmutz beseitigen.

Einbauort: Riegel
Menge: 4750,000 m²

**01.01.020 Schutz von flankierenden Bauteilen (Fenstern, Duschrinnen, Gerätedosen)**
Schützen von empfindlichen Bauteilen im Bereich der
Leistungen
des Bieters (wie Fenster (1m hoch), Bodentanks, Dosen,
HLSE-Installation, etc.) mit geeigneten Maßnahmen,
einschl. liefern,
verbringen, verlegen, vorhalten, rückbauen und
entsorgen des
entsprechenden Schutzes.
Bei bodentiefen Fenstern ist nur der unterste 1. Meter
zu schützen.

Einbauort: Riegel
Menge: 370,000 m²

**01.01.030 Voranstrich, Bitumenbasis, inkl. Untergrundvorbereitung**
Einmaliger Voranstrich auf Bitumenbasis, für bituminöse
Abdichtung,
auf trockenem Untergrund entsprechend den
Herstellerangaben
aufbringen. Fabrikat gem. verwendetem System mit der
zugehörigen
Dampfbremse in der Folgeposition.

Einbauort: Riegel, Bäder
Menge: 620,000 m²

**01.01.040 Dampfsperre, V60 S4, Al 0,1 mm, Estrich**
Dampfsperre für Estrich aus einer Lage
Glasvlies-Bitumenschweißbahn V60 S4 mit
Aluminium-Einlage
Al 0,1 mm mit 10 cm Überlappung,
verschweißt. Leistung einschl. Hochziehen und
Herstellen der Randanschlüsse.

Produkt
'
..........................................'
vom Bieter einzutragen

Einbauort: Tower
Menge: 620,000 m²

#### Bereich 01.02 Dämmarbeiten

**01.02.010 Wärmedämmung EPS 10mm WLG035**
*** Bezugsbeschreibung
Liefern, Verbringen und Verlegen der EPS Wärmedämmung
nach ABZ und Herstellervorschriften als komplette
Leistung,
einschl. Anarbeitung an Leitungswege im Verlegebereich
sowie an Öffnungen, Einbauteile und Durchdringungen,
einschl. Schneidearbeiten und Verschnittmaterial

Dämmung:  10 mm EPS WLG 035
dynam. Steifigkeit: 10 MN/m³

Folgeleistung: EPS- Trittschalldämmung
Menge: 1,000 m²

**01.02.020 Wärmedämmung EPS 25mm WLG035**
*** gemäß Ausführungsbeschreibung Liefern, Verbringen und Verlegen der EPS Wärmedämmung
*** wie Position 01.02.010
Dämmung:  25 mm EPS WLG 035
Menge: 1,000 m²

**01.02.030 Wärmedämmung EPS 30mm WLG035**
*** gemäß Ausführungsbeschreibung Liefern, Verbringen und Verlegen der EPS Wärmedämmung
*** wie Position 01.02.010
Dämmung:  30 mm EPS WLG 035

Ausführungsort: Bäder
Menge: 620,000 m²

**01.02.040 Wärmedämmung EPS 40mm WLG035**
*** gemäß Ausführungsbeschreibung Liefern, Verbringen und Verlegen der EPS Wärmedämmung
*** wie Position 01.02.010
Dämmung:  40 mm EPS WLG 035

Ausführungsort: Wohnflächen
Menge: 3130,000 m²

**01.02.050 Gebundene Schüttung als Höhenausgleich, 30-50 mm**
Liefern und Einbau von zementär gebundene Schüttung,
zur Herstellung des Höhen- und Niveauausgleichs auf
Massivdecken.

Gebundene Schüttung entsprechend Herstellervorschrift
liefern und planeben einbauen.

Baustoffklasse: A1 nach DIN 4102
Schüttdichte: 350 kg/m³
Körnung: 0,2-4 mm
Einbauhöhe: 30-50 mm

Abrechnung in m³ Volumen Schüttung

Hersteller / Fabrikat:
'
...................................'
vom Bieter einzutragen
Menge: 15,000 m³

**01.02.060 Perlite Schüttung, Staffelgeschoss, 180 mm**
Perlite Schüttung liefern und einbringen
zur Auffülllung von Zwischenräumen, zum Ausgleichen von
Unebenheiten,

Höhe 180 mm

Einbauort: Riegel STG
Menge: 820,000 m²
Zuordnung: 025

**01.02.070 Zulage je 5mm über 40mm Wärmedämmung**
*** Bedarfsposition ohne GB
Zulage je 5 mm Mehrstärke EPS Wärmedämmung WLG035
Menge: 1,000 m²

**01.02.080 Wärmedämmung MiWO 25mm WLG035**
*** Bedarfsposition ohne GB
*** Bezugsbeschreibung
Liefern, Verbringen und Verlegen der MiWo Wärmedämmung
nach ABZ und Herstellervorschriften als komplette
Leistung,
einschl. Anarbeitung an Leitungswege im Verlegebereich
sowie
an Öffnungen, Einbauteile und Durchdringungen, einschl.
Schneidearbeiten und Verschnittmaterial

Dämmung:  25 mm MiWo WLG 035
dynam. Steifigkeit: 13 MN/m³ (Nach DIN EN 13162/ DIN EN
29052-1)
Menge: 1,000 m²

**01.02.090 Wärmedämmung MiWO 30mm WLG035**
*** Bedarfsposition ohne GB
*** gemäß Ausführungsbeschreibung Liefern, Verbringen und Verlegen der MiWo Wärmedämmung
*** wie Position 01.02.080
Dämmung:  30 mm WLG 035
Menge: 1,000 m²

**01.02.100 Wärmedämmung MiWO 40mm WLG035**
*** gemäß Ausführungsbeschreibung Liefern, Verbringen und Verlegen der MiWo Wärmedämmung
*** wie Position 01.02.080
Dämmung:  40 mm WLG 035

Einbauort: Riegel, EG-2.OG, Flure
Menge: 570,000 m²

**01.02.110 Zulage je 5mm über 40mm MiWo Wärmedämmung**
*** Bedarfsposition ohne GB
Zulage je 5mm Mehrstärke MiWo Wärmedämmung

Abrechnung: je mit der Zulage beaufschlagter verlegter
Dämmungsbereiche
Menge: 1,000 m²

**01.02.120 EPS-Trittschalldämmung d=10 mm, WLG 040**
*** Bedarfsposition ohne GB
*** Bezugsbeschreibung
Trittschalldämmschicht als Unterlage für schwimmenden
Estrich aus Polystyrol (EPS) nach DIN EN 13163.
Anwendungstyp DES sm nach DIN V 4108-10, d= 10 mm,

liefern und nach den jeweiligen Regelwerken und
Herstellerangaben, stoßversetzt und dicht gestoßen
verlegen.

Nennwert der Wärmeleitfähigkeit: 0,04 W/(m*K)
Druckfestigkeit: mind. 3 kN/m²
Trittschallschutz L`nw < 45 dB

Dicke in mm: 10
Menge: 1,000 m²

**01.02.130 EPS-Trittschalldämmung d=20 mm, WLG 040**
*** Bedarfsposition ohne GB
*** gemäß Ausführungsbeschreibung Trittschalldämmschicht als Unterlage für schwimmenden
*** wie Position 01.02.120
Dicke in mm: 20
Menge: 1,000 m²

**01.02.140 EPS Trittschalldämmung, d=30 mm, WLG 040**
*** gemäß Ausführungsbeschreibung Trittschalldämmschicht als Unterlage für schwimmenden
*** wie Position 01.02.120
Dicke in mm: 30
Menge: 3700,000 m²

**01.02.150 EPS Trittschalldämmung, d=40mm, WLG 045**
*** Bedarfsposition ohne GB
*** gemäß Ausführungsbeschreibung Trittschalldämmschicht als Unterlage für schwimmenden
*** wie Position 01.02.120
Dicke in mm: 40
Menge: 1,000 m²

**01.02.160 EPS Trittschalldämmung, d=60mm, WLG 045**
*** gemäß Ausführungsbeschreibung Trittschalldämmschicht als Unterlage für schwimmenden
*** wie Position 01.02.120
Dicke in mm: 60

Ausführungsort: Flur, UG1
Menge: 5,000 m²

**01.02.170 Trittschalldämmung MiWO 10 mm WLG035**
*** Bezugsbeschreibung
Liefern, Verbringen und Verlegen der MiWo Wärmedämmung
nach ABZ und Herstellervorschriften als komplette
Leistung,
einschl. Anarbeitung an Leitungswege im Verlegebereich
sowie
an Öffnungen, Einbauteile und Durchdringungen, einschl.
Schneidearbeiten und Verschnittmaterial

Dämmung:  10 mm MiWo WLG 035
Trittschallschutz L`nw < 45 dB
dynam. Steifigkeit: 13 MN/m³ (Nach DIN EN 13162/ DIN EN
29052-1)

Ausführungsort: Treppenhaus
Menge: 20,000 m²

**01.02.180 Trittschalldämmung MiWO 20 mm WLG035**
*** gemäß Ausführungsbeschreibung Liefern, Verbringen und Verlegen der MiWo Wärmedämmung
*** wie Position 01.02.170
Dicke in mm: 20

Ausführungsort: Treppenhaus
Menge: 15,000 m²

**01.02.190 Trittschalldämmung MiWO 30 mm WLG035**
*** gemäß Ausführungsbeschreibung Liefern, Verbringen und Verlegen der MiWo Wärmedämmung
*** wie Position 01.02.170
Dicke in mm: 30

Ausführungsort: Riegel, EG - STG Flure
EG Eingang
Menge: 730,000 m²

**01.02.200 Trittschalldämmung MiWO 35 mm WLG035**
*** gemäß Ausführungsbeschreibung Liefern, Verbringen und Verlegen der MiWo Wärmedämmung
*** wie Position 01.02.170
Dicke in mm: 35

Ausführungsort: Treppenhaus
Menge: 110,000 m²

**01.02.210 Trittschalldämmung MiWO 40 mm WLG035**
*** gemäß Ausführungsbeschreibung Liefern, Verbringen und Verlegen der MiWo Wärmedämmung
*** wie Position 01.02.170
Dicke in mm: 40

Ausführungsort: Treppenhaus
Menge: 15,000 m²

**01.02.220 Trittschalldämmung MiWO 50 mm WLG035**
*** gemäß Ausführungsbeschreibung Liefern, Verbringen und Verlegen der MiWo Wärmedämmung
*** wie Position 01.02.170
Dicke in mm: 50

Ausführungsort: Treppenhaus
Menge: 5,000 m²

**01.02.230 Zulage je 5 mm über 50 mm Trittschalldämmung**
Zulage je 5mm Mehrstärke MiWo Trittschalldämmung

Abrechnung: je mit der Zulage beaufschlagter verlegter
Dämmungsbereiche
Menge: 1,000 m²

**01.02.240 Verfüllung Leitungswege mit gebundener Perlite, bis 40 mm**
Schüttung aus gebundener Perlit zum Ausgleich von
Unebenheiten
und für das fachgerechte Schließen von Leitungswegen im
Bereich
der Unterdämmung, wärmedämmend und zementgebunden.

Gesamtstärke: 40 mm erforderlicher Schüttung
Leitfabrikat:  Themobound TB
LF Brandschutz:  Nicht brennbar A2
LF Zulassung:  Z-23.11-2060
Wärmedämmwert:  WLG 040
Perliteschüttung

Angebotsfabrikat:
'
..........................................'
vom Bieter einzutragen

Einbauort: Riegel
Menge: 350,000 m²

**01.02.250 Randdämmstreifen, brennbar (PE)**
Liefern, Verbringen und Verlegen den
PE-Randdämmstreifen 8mm,
geschlossenzelliger Polyethylenschaum als
Randdämmstreifen zur
Entkopplung des Estrich verrottungsfest, elastisch,
wasser- und
säurebeständig. Überstand von Randdämmstreifen an
Wänden und
Estrichbegrenzungen nach Fertigstellung des
Estrichbelages
wird Bauseits abgeschnitten und entsorgt.

Einbauort: Riegel, Wohnungen
Menge: 3900,000 m

**01.02.260 Randdämmstreifen, nicht brennbar (MiWo)**
Liefern, Verbringen und Verlegen eines
MiWo-Randdämmstreifens 12mm,
nicht brennbar, nicht rauchend, zur Entkopplung des
Estrich. Überstand
von Randdämmstreifen an Wänden und Estrichbegrenzungen
nach
Fertigstellung des Estrichbelages wird Bauseits
abgeschnitten und entsorgt.

Dämmung: MW, gemäß DIN 4102-17 Baustoffklasse: nicht
brennbar, A1
Dicke:  12 mm
Höhe:  > 20 mm über OKF

Einbauort: Riegel, TRH und Flure
Menge: 990,000 m

**01.02.270 Trennlage, einlagig, d=0,2mm,PE-Folie**
Liefern, Verbringen und Verlegen einer Trennlage aus
PE-Folie, einlagig, d=0,2mm,PE-Folie,
Überlappungslängen
mind. 15cm mit Lagesicherung, einschl. Eck- und
Anschlussausbildung und Anarbeitung an Durchdringungen
sowie Einbauteilen.
Verwendung als Trennlage / Schrenzlage zwischen Estrich
und Dämmstoff

Einbauort: Riegel
Menge: 4740,000 m²

#### Bereich 01.03 Estriche

**01.03.010 Zementestrich,schwimmend auf Dämmlage, 50 mm, C35**
*** Bezugsbeschreibung
Zementestrich, auf vorhandenen Dämmschichten der
Vorpositionen,als schwimmender Estrich,
Oberfläche zur Aufnahme von Fußbodenbelägen.

Material: CT-C35-F5-S50Druckfestigkeitsklasse C 35 DIN
EN 13813,
Biegezugfestigkeit F5 DIN EN 13813,
zul. Belastung: Flächenlast bis 3kN/m2; Punktlast bis
2kN
Stärke: ca. 50 mm

Einbauort: Riegel, Bäder
Menge: 620,000 m²

**01.03.020 Zementestrich,schwimmend auf Trennlage, 65-70 mm, C35**
*** gemäß Ausführungsbeschreibung Zementestrich, auf vorhandenen Dämmschichten der Vorpos
*** wie Position 01.03.010
Stärke: ca. 65-70 mm

Einbauort: Riegel
Menge: 4120,000 m²

**01.03.030 Zementestrich als Verbundestrich auf Bestandsboden, d= 50 mm**
Zementestrich als Verbundestrich auf Bestandsboden nach
DIN 18560-3,
Belastung: qk = 5kN/m2,
Einzellast: 4 kN,
Druckfestigkeit : C 40
Biegezugfestigkeit : F5
Estrichdicke: 50 mm,

Untergrundvorbereitung in gesonderten Positionen

Einbauort: Riegel, UG2, Schleuse
Menge: 10,000 m2

**01.03.040 Winkelabschlussprofile in verschiedenen Abmessungen**
Stahlprofile in verschiedenen Abmessungen liefern und
montieren,
einschl. der Befestigungsmittel, auf dem Rohboden.
Abmessungen passend zum dementsprechendem Bodenaufbau.

Größen Abmessungen:

Podest / Geschossdecke, TH A/B/Cca.120x80x8
mmAbstellwinkel, Aufzug, TH-A/Cca.150x100x10
mmAbstellwinkel, Aufzug, TH-Aca.100x50x6
mmAbstellwinkel, Aufzug, TH-Cca. 80x40x6 mm
Einbauort: Riegel, Treppenhaus
Menge: 570,000 kg

**01.03.050 Kraftschlüssiges Verbinden von Rissen/Sollbruchstellen in Zement-/Anhydritestric**
Risse und Sollbruchstellen mit einem geeigneten
Gießharz
verharzen. Risse sind zu erweitern. Alle Risse ca. 30
cm
quer zur Rissrichtung einschneiden und aussaugen.

Rostfreie Wellenverbinderklammern in die Einschnitte
einlegen. Gießfähiges, angerührtes Harz in die
gereinigten
Risse und Querschnitte unter Einhaltung der
Herstellervorgaben
eingießen. Die noch frische Oberfläche mit Quarzsand im
Überschuss abstreuen.

Einbauort: Riegel
Menge: 250,000 m

**01.03.060 Zulage für Austrocknungsbeschleuniger 7-10 Tage, Estrichdicke bis 50mm**
*** Bezugsbeschreibung
Zulage für schwimmenden Zementestrich CT-F5-S50
(Estrich mit deutlich verkürzter Trockenzeit,
sehr hohen Festigkeiten und besten
Verarbeitungseigenschaften) nach DIN EN 13813
herstellen
aus Portlandzement CEM I nach DIN EN 197-1 und
Estrichzusatzmittel zur Wasserreduktion (sogenannter
"Beschleuniger, Estrichbeschleuniger,
Trocknungsbeschleuniger).
Aufheizen muss ab dem vierten Tag gemäß
Aufheizprotokoll möglich sein. Nach insgesamt 10 Tagen
soll
der Estrich verlegereif sein.

Estrichdicke: bis 50mm

Leitfabrikat:  smart SCREED Thermaquick

Angebotenes Fabrikat:
'
..........................................'
vom Bieter einzutragen

Einbauort: Riegel
Menge: 630,000 m²

**01.03.070 Zulage für Austrocknungsbeschleuniger 7-10 Tage, Estrichdicke bis 70mm**
*** gemäß Ausführungsbeschreibung Zulage für schwimmenden Zementestrich CT-F5-S50
*** wie Position 01.03.060
Estrichdicke:>65mm bis 70mm

Einbauort: Riegel
Menge: 4120,000 m²

**01.03.080 Zulage für Austrocknungsbeschleuniger 14-20 Tage, Estrichdicke bis 50mm**
*** Bedarfsposition ohne GB
*** Bezugsbeschreibung
Zulage für beschleunigten Zementestrich
(sogenannter "Schnellestrich")
der Güte CT-C35-F5 nach DIN EN 13813 herstellen
aus Portlandzement CEM I nach DIN EN 197-1 und
Estrichzusatzmittel zur Wasserreduktion
(sogenannter "Beschleuniger, Estrichbeschleuniger,
Trocknungsbeschleuniger)
nach Angaben des Herstellers.

Geeignete Portlandzemente: CEM I 32,5 R, CEM I 42,5 N
Estrichdicke: bis 50mm
Beschleunigten Zementestrich auf Dämmschicht als
Heizestrich nach DIN 18560 und EN 1264-4 auf dem
bauseits verlegten Fussbodenheizungssystem in der
richtigen Höhenlage und ebenflächig nach DIN 18202,
Tabelle 3 einbringen.

Leitfabrikat:  UZIN AS 52 Liquid

Angebotenes Fabrikat:
'
..........................................'
vom Bieter einzutragen

Einbauort: Riegel
Menge: 1,000 m²

**01.03.090 Zulage für Austrocknungsbeschleuniger 14-20 Tage, Estrichdicke bis 70mm**
*** Bedarfsposition ohne GB
*** gemäß Ausführungsbeschreibung Zulage für beschleunigten Zementestrich
*** wie Position 01.03.080
Austrocknungszeit: 14 Tage
Estrichdicke: >65mm bis 70mm

Einbauort: Riegel
Menge: 1,000 m²

**01.03.100 Epoxydharzestrich unter Duschwannen**
*** Bedarfsposition ohne GB
Epoxidharz-Estrich aus einem hochabriebfesten, stoß-
und schlagfesten,  mechanisch hoch belastbaren,
Total solid, fertig konfektionierten, 3-komp.
Epoxidharz-
Mörtel herstellen. Inkl. vorheriger Grundierung.
Der Mörtel ist mit der Grundierung frisch in frisch
einzubringen.
Zahl der Arbeitsgänge: 2 (Grundierung + Estricheinbau)
Schichtdicke: ca. 5 bis 10cm
Fläche: ca. bis 1,6 m²

Angebotenes Fabrikat:
'
..........................................'
vom Bieter einzutragen
Menge: 1,000 m²

**01.03.110 Zulage für die Vertiefung für Sauberlaufzonen**
Aussparungen im Estrich für bauseitig gelieferte
Sauberlaufmatte.

Einbauort: Riegel, Eingangsbereich
Menge: 2,000 St

**01.03.120 Zulage für die Beurteilung der Belegreife**
*** Bedarfsposition ohne GB
Prüfung des Feuchtigkeitsgehaltes des Estrichs mit der
CM-Methode, inkl. genauen Protokollierens der
Messstellen
und Messergebnisse.
Ausführung nach Angabe und nach besonderer Aufforderung
der Bauleitung. Die Messergebnisse sind der Bauleitung
vorzulegen.

Abrechnung: je Stück ausgeführter Prüfung
Menge: 1,000 St

**01.03.130 Zulage für die Güteprüfung**
*** Bedarfsposition ohne GB
Entnahme von Mörtelproben in Form von Prismen während
der Estrichherstellung und anschließende Überprüfung im
Labor.
Ausführung, sowie Anzahl und Ort der Güteprüfung in
Absprache
mit der Bauleitung. Pro Güteprüfung werden jeweils drei
Prismen
angefertigt und geprüft, Abrechnung nach der Anzahl der
Güteprüfungen.

Abrechnung: je Stück ausgeführter Prüfung
Montageort: nach Weisung der örtlichen Bauleitung
Menge: 1,000 St

**01.03.140 Zulage für den Estrich-Messpunkt zur Einrichtung einer CM-Messstelle**
Einbau eines Estrich-Messpunktes zur Einrichtung einer
CM-Messstelle.
Die Messpunkte sind mit Widerhaken zur sicheren
Verankerung im Dämmstoff auszustatten.
Abrechnung: je Stück eingerichteter Messstelle

Montageort: nach Weisung der örtlichen Bauleitung
Menge: 50,000 St

**01.03.150 Zulage Estrich als Rampe 6%**
Zulage für den gesamten Schichtenaufbau des Estrichs
für Ausbildung des Estrichs als geneigte Fläche (Rampe)
mit Steigung von ca. 6%, inkl. aller erforderl.
Nebenarbeiten.
Einzelgröße Rampe ca. 6 - 10 m².

Einbauort: UG1, notw. Flur und Schleuse
UG2, Schleuse
Menge: 25,000 m²

### Titel 02 Tower

*Hinweis*
Diverse Textergänzungen TA
Aktivierung der Bedarfspositionen:

- Achtung: Randdämmstreifen in den Treppenräumen müssen
MiWo sein, auch die Übergange im Bereich der WETs
müssen
mineralische Unterdämmung haben.

- CM-Messung ist grundsätzlich durch den Bodenleger
auszuführen, nur als Referenzwert bzw. Notfall ist
hier auch
eine CM-Messung mit angeboten worden.

- Übergangsprofile bzw. Estrichtrennprofile wurden hier
nicht
abgerufen. Bewegungsfugen sind durch mechanische
Trennung
im Herstellprozess auszubilden bzw. nachträglich zu
schneiden.
- Die Position Risse fachgerecht schließen (verharzen)
ist auf der
Baustelle je Meter exakt auszumessen.

- Grundsätzlich ist in allen Nassbereichen
Zementestrich und in den
allgemeinen Wohnbereichen Calciumsulfatestrich zu
verwenden.

- Für die Qualitätsbeurteilung der abzunehmenden
Leistung ab EG gelten
DIN 18202 und DIN 18203, Standardanforderungen, bis
auf Estriche
mit Parkett- und Fliesenbelägen in Wohnbereichen:
Hier gelten für
Ebenheitstoleranzen DIN 18202, Tabelle 3, Zeile 4
(erhöhte Anforderungen).
Siehe hierzu ergänzend das  ZDB-Merkblatt "Toleranzen
im Hochbau nach
DIN 18202" des Baugewerbeverband Niedersachsen.

#### Bereich 02.01 Vorbereitende Arbeiten

**02.01.010 Betondecke reinigen**
Untergrund von groben Verschmutzungen wie Bauschutt,
etc.
trocken reinigen und angefallenen Schmutz beseitigen.

Einbauort: Tower
Menge: 3250,000 m²

**02.01.020 Schutz von flankierenden Bauteilen (Fenstern, Gerätedosen)**
Schützen von empfindlichen Bauteilen im Bereich der
Leistungen
des Bieters (wie Fenster (1m hoch), Bodentanks, Dosen,
Bodenabläufen
HLSE-Installation, etc.) mit geeigneten Maßnahmen,
einschl. liefern,
verbringen, verlegen, vorhalten, rückbauen und
entsorgen des
entsprechenden Schutzes.
Bei bodentiefen Fenstern ist nur der unterste 1. Meter
zu schützen.

Einbauort: Tower
Menge: 410,000 m²

**02.01.030 Voranstrich, Bitumenbasis, inkl. Untergrundvorbereitung**
Einmaliger Voranstrich auf Bitumenbasis, für bituminöse
Abdichtung,
auf trockenem Untergrund entsprechend den
Herstellerangaben
aufbringen. Fabrikat gem. verwendetem System mit der
zugehörigen
Dampfbremse in der Folgeposition.

Einbauort: Tower, Bäder
Menge: 280,000 m²

**02.01.040 Dampfsperre, V60 S4, Al 0,1 mm, Estrich**
Dampfsperre für Estrich aus einer Lage
Glasvlies-Bitumenschweißbahn V60 S4 mit
Aluminium-Einlage
Al 0,1 mm mit 10 cm Überlappung,
verschweißt. Leistung einschl. Hochziehen und
Herstellen der Randanschlüsse.

Produktabfrage wie beim Riegel

Einbauort: Tower
Menge: 280,000 m²

#### Bereich 02.02 Dämmarbeiten

**02.02.010 Wärmedämmung EPS 30mm WLG035**
*** Bezugsbeschreibung
Liefern, Verbringen und Verlegen der EPS Wärmedämmung
nach ABZ und Herstellervorschriften als komplette
Leistung,
einschl. Anarbeitung an Leitungswege im Verlegebereich
sowie an Öffnungen, Einbauteile und Durchdringungen,
einschl. Schneidearbeiten und Verschnittmaterial

Dämmung:  30 mm EPS WLG 035
dynam. Steifigkeit: 30 MN/m³

Folgeleistung: EPS- Trittschalldämmung bzw.
Tackerplatte für FBH

Einbauort: Tower, 2-9. OG, Wohnung
Menge: 1050,000 m²

**02.02.020 Wärmedämmung EPS 20mm WLG035**
*** gemäß Ausführungsbeschreibung Liefern, Verbringen und Verlegen der EPS Wärmedämmung
*** wie Position 02.02.010
Dämmung:  20 mm EPS WLG 035

Einbauort: Tower, 2-9. OG, Wohnung
Menge: 840,000 m²

**02.02.030 Gebundene Schüttung als Höhenausgleich**
Liefern und Einbau von zementär gebundene Schüttung,
zur Herstellung des Höhen- und Niveauausgleichs auf
Massivdecken.

Gebundene Schüttung entsprechend Herstellervorschrift
liefern und planeben einbauen.

Baustoffklasse: A1 nach DIN 4102
Schüttdichte: 350 kg/m³
Körnung: 0,2-4 mm
Einbauhöhe: 30-50 mm

Abrechnung in m³ Volumen Schüttung

Hersteller / Fabrikat:
'
............................'
vom Bieter einzutragen

Einbauort: Tower, 2-9. OG, Wohnung
Menge: 9,000 m³

**02.02.040 Perlite Schüttung liefern und einbringen, Staffelgeschoss, 180 mm**
Perlite Schüttung
zur Auffülllung von Zwischenräumen, zum Ausgleichen von
Unebenheiten,

Höhe 180 mm

Einbauort: Riegel STG
Menge: 150,000 m²
Zuordnung: 025

**02.02.050 Wärmedämmung EPS 40mm WLG035**
*** gemäß Ausführungsbeschreibung Liefern, Verbringen und Verlegen der EPS Wärmedämmung
*** wie Position 02.02.010
Dämmung:  40 mm EPS WLG 035

Einbauort: Tower, EG und 1.OG
Menge: 500,000 m²

**02.02.060 EPS Trittschalldämmung, d=30 mm, WLG 040**
Trittschalldämmschicht als Unterlage für schwimmenden
Estrich aus Polystyrol (EPS) nach DIN EN 13163.
Anwendungstyp DES sm nach DIN V 4108-10, d= 30 mm,
WLG 040

liefern und nach den jeweiligen Regelwerken und
Herstellerangaben, stoßversetzt und dicht gestoßen
verlegen.

Nennwert der Wärmeleitfähigkeit: 0,04 W/(m*K)
Druckfestigkeit: mind. 3 kN/m²

Dicke in mm: 30

Einbauort: Tower, EG-10. OG, Wohnung/Gewerbe
Menge: 2750,000 m²

**02.02.070 Trittschalldämmung MiWO 10 mm WLG035**
*** Bezugsbeschreibung
Liefern, Verbringen und Verlegen der MiWo
Trittschalldämmung
nach ABZ und Herstellervorschriften als komplette
Leistung,
einschl. Anarbeitung an Leitungswege im Verlegebereich
sowie
an Öffnungen, Einbauteile und Durchdringungen, einschl.
Schneidearbeiten und Verschnittmaterial

Trittschallschutz L`nw < 45 dB
Dämmung:  10 mm MiWo WLG 035

Einbauort: Tower, UG1 Schleuse und Flur
Menge: 25,000 m²

**02.02.080 Trittschalldämmung MiWO 30 mm WLG035**
*** gemäß Ausführungsbeschreibung Liefern, Verbringen und Verlegen der MiWo Trittschalldä
*** wie Position 02.02.070
Dicke in mm: 30

Ausführungsort: Treppenhaus
Menge: 265,000 m²

**02.02.090 Trittschalldämmung MiWO 35 mm WLG035**
*** gemäß Ausführungsbeschreibung Liefern, Verbringen und Verlegen der MiWo Trittschalldä
*** wie Position 02.02.070
Dicke in mm: 35

Ausführungsort: Treppenhaus
Menge: 40,000 m²

**02.02.100 Verfüllung Leitungswege mit gebundener Perlite, bis 30 mm**
Schüttung aus gebundener Perlit zum Ausgleich von
Unebenheiten
und für das fachgerechte Schließen von Leitungswegen im
Bereich
der Unterdämmung, wärmedämmend und zementgebunden.

Gesamtstärke: 30 mm erforderlicher Schüttung
Leitfabrikat:  Themobound TB
LF Brandschutz:  Nicht brennbar A2
LF Zulassung:  Z-23.11-2060
Wärmedämmwert:  WLG 040
Perliteschüttung

Angebotenes Fabrikat:
'
..........................................'
vom Bieter einzutragen

Abrechnung: je Quadratmeter

Einbauort: Tower
Menge: 310,000 m²

**02.02.110 Randdämmstreifen, brennbar (PE)**
Liefern, Verbringen und Verlegen den
PE-Randdämmstreifen 8mm,
geschlossenzelliger Polyethylenschaum als
Randdämmstreifen zur
Entkopplung des Estrich verrottungsfest, elastisch,
wasser- und
säurebeständig. Überstand von Randdämmstreifen an
Wänden und
Estrichbegrenzungen nach Fertigstellung des
Estrichbelages
wird Bauseits abgeschnitten und entsorgt.

Einbauort: Tower
Menge: 2990,000 m

**02.02.120 Randdämmstreifen, nicht brennbar (MiWo)**
Liefern, Verbringen und Verlegen eines
MiWo-Randdämmstreifens 12mm,
nicht brennbar, nicht rauchend, zur Entkopplung des
Estrich. Überstand
von Randdämmstreifen an Wänden und Estrichbegrenzungen
nach
Fertigstellung des Estrichbelages wird Bauseits
abgeschnitten und entsorgt.

Dämmung: MW, gemäß DIN 4102-17 Baustoffklasse: nicht
brennbar, A1
Dicke:  12 mm
Höhe:  > 20 mm über OKF

Einbauort: Tower
Menge: 410,000 m

**02.02.130 Trennlage, einlagig, d=0,2mm,PE-Folie**
Liefern, Verbringen und Verlegen einer Trennlage aus
PE-Folie, einlagig,
d=0,2mm,PE-Folie, Überlappungslängen mind. 15cm mit
Lagesicherung,
einschl. Eck- und Anschlussausbildung und Anarbeitung
an
Durchdringungen sowie Einbauteilen.
Verwendung als Trennlage / Schrenzlage zwischen Estrich
und Dämmstoff

Einbauort: Tower
Menge: 3010,000 m²

#### Bereich 02.03 Estriche

**02.03.010 Schwimmender Zementestrich, d=50mm, CT C35-F5-S50, Heizestrich**
*** Bezugsbeschreibung
schwind- und spannungsarm erhärtender, sowie früh nutz-
und
belegbarer Schnellestrich CT-C35-F5-S50, gem. DIN EN
13813 und
DIN18560 nach Herstellerangaben liefern und verlegen.
Oberfläche
abreiben und glätten, einschl. Kellenschnitte.

Estrichdicke: 50mm
Druckfestigkeit:: >25N/mm²
Biegezugfestigkeit: 5N/mm²
Verschleißwiderstandsklasse: A 15

Einbauort: Tower, Bäder 2-10.OG
Menge: 250,000 m²

**02.03.020 Schwimmender Zementestrich, d=65-70mm, CT C35-F5, Heizestrich**
*** gemäß Ausführungsbeschreibung schwind- und spannungsarm erhärtender, sowie früh nutz-
*** wie Position 02.03.010
Estrichdicke: 65-70mm

Einbauort: Tower, EG-10.OG
Menge: 1820,000 m²

**02.03.030 Zementestrich,schwimmend auf Dämmlage, 50 mm, C35**
Zementestrich, auf vorhandenen Dämmschichten der
Vorpositionen,als schwimmender Estrich,
Oberfläche zur Aufnahme von Fußbodenbelägen.
Material: CT-C35-F5-S50
Druckfestigkeitsklasse C 35 DIN EN 13813,
Biegezugfestigkeit F5 DIN EN 13813,
Stärke: ca. 50 mm

Einbauort: Tower, EG und 1.OG, Bäder
Menge: 25,000 m²

**02.03.040 Zementestrich,schwimmend auf Trennlage, 70 mm, C35**
Zementestrich, auf vorhandene Dämmschicht, als
schwimmender Estrich,
Oberfläche zur Aufnahme von Fußbodenbelägen (Linoleum,
Kautschuk, Textil)

Material: CT-C35-F5-S70
Druckfestigkeitsklasse C 35 DIN EN 13813,
Biegezugfestigkeit F5 DIN EN 13813,
zul. Belastung: Flächenlast bis 3kN/m2; Punktlast bis
2kN
Stärke: ca. 70 mm

Einbauort: Tower, EG und 1.OG
Menge: 950,000 m²

**02.03.050 Zementestrich als Verbundestrich auf Bestandsboden, d= 50 mm (B3)**
Zementestrich als Verbundestrich auf Bestandsboden nach
DIN 18560-3,
Belastung: qk = 5kN/m2,
Einzellast: 4 kN,
Druckfestigkeit : C 40
Biegezugfestigkeit : F5
Estrichdicke: 50 mm

Untergrundvorbereitung in gesonderten Positionen

Einbauort: Tower, UG
Menge: 220,000 m2

**02.03.060 Zulage Gefälleausbildung Küche Restaurant**
Zulage für eine Gefälleausbildung innerhalb der
Küche im Restaurant; Gefälle zu den Bodeneinläufen
ausbilden.
Die Mindeststärke Estrich von 45 mm ist einzuhalten.

Fläche:  ca. 45 m²
Gefälle:  2 % (Modellierung nach Rücksprache mit der
Bauleitung)
Menge: 45,000 m²

**02.03.070 Winkelabschlussprofile in verschiedenen Abmessungen**
Stahlprofile in verschiedenen Abmessungen liefern und
montieren,
einschl. der Befestigungsmittel, auf dem Rohboden.
Abmessungen passend zum dementsprechendem Bodenaufbau.

Größen Abmessungen:

Abstellwinkel, Aufzug, TH-4ca.50x30x5 mmAbstellwinkel,
Aufzug, TH-4ca.120x80x8 mmStahlwinkel, Podest /
Geschossdecke, TH-2/4ca.120x80x8 mm
Einbauort: Tower, Treppenhaus
Menge: 320,000 kg

**02.03.080 Kraftschlüssiges Verbinden von Rissen/Sollbruchstellen in Zement-/Anhydritestric**
Risse und Sollbruchstellen mit einem geeigneten
Gießharz
verharzen. Risse sind zu erweitern. Alle Risse ca. 30
cm
quer zur Rissrichtung einschneiden und aussaugen.

Rostfreie Wellenverbinderklammern in die Einschnitte
einlegen. Gießfähiges, angerührtes Harz in die
gereinigten
Risse und Querschnitte unter Einhaltung der
Herstellervorgaben
eingießen. Die noch frische Oberfläche mit Quarzsand im
Überschuss abstreuen.

Einbauort: Tower
Menge: 200,000 m

**02.03.090 Zulage für Austrocknungsbeschleuniger 7-10 Tage, Estrichdicke bis 65mm**
*** Bezugsbeschreibung
Zulage für schwimmenden Zementestrich CT-F5-S50
(Estrich mit deutlich verkürzter Trockenzeit,
sehr hohen Festigkeiten und besten
Verarbeitungseigenschaften) nach DIN EN 13813
herstellen
aus Portlandzement CEM I nach DIN EN 197-1 und
Estrichzusatzmittel zur Wasserreduktion (sogenannter
"Beschleuniger, Estrichbeschleuniger,
Trocknungsbeschleuniger).
Aufheizen muss ab dem vierten Tag gemäß
Aufheizprotokoll möglich sein. Nach insgesamt 10 Tagen
soll
der Estrich verlegereif sein.

Estrichdicke: bis 50mm

Leitfabrikat:  smart SCREED Thermaquick

Angebotenes Fabrikat:
'
..........................................'
vom Bieter einzutragen

Einbauort: Tower
Menge: 2095,000 m²

**02.03.100 Zulage für Austrocknungsbeschleuniger 7-10 Tage, Estrichdicke bis 70mm**
*** gemäß Ausführungsbeschreibung Zulage für schwimmenden Zementestrich CT-F5-S50
*** wie Position 02.03.090
Estrichdicke:>65mm bis 70mm

Einbauort: Tower
Menge: 950,000 m²

**02.03.110 Zulage für die Anarbeitung an Bodenabläufe**
Zulage für Anarbeiten des Schnellestriches an
Bodenabläufe
und Entwässerungsrinnen nach Angaben des Herstellers.
Gefälleestrichflächen, Position der Rinnen und Abläufe,
Höhenangaben und Größe der Gefälle sind dem
Ausführungsplan zu entnehmen.

Einbauort: Tower, EG Küche
Menge: 4,000 St

**02.03.120 Zulage für die Vertiefung für Sauberlaufzonen**
Aussparungen im Estrich für bauseitig gelieferte
Sauberlaufmatte.

Einbauort: Tower, Eingangsbereiche
Menge: 2,000 St

**02.03.130 Zulage für den Estrich-Messpunkt zur Einrichtung einer CM-Messstelle**
Einbau eines Estrich-Messpunktes zur Einrichtung einer
CM-Messstelle.
Die Messpunkte sind mit Widerhaken zur sicheren
Verankerung im Dämmstoff auszustatten.
Abrechnung: je Stück eingerichteter Messstelle

Montageort: nach Weisung der örtlichen Bauleitung
Menge: 50,000 St

### Titel 03 Sonstiges

#### Bereich 03.01 Stundenlohnarbeiten

**03.01.010 Stundenlohn, alle Berufsgruppen, auf Nachweis**
*** Bedarfsposition ohne GB
Eventuell erforderliche Arbeiten, die nicht im
Leistungsverzeichnis erfasst
sind und gegen Nachweis zur Ausführung kommen, über
alle Berufsgruppen,
Abrechnung erfolgt nur nach anerkannten Stundenzettel
mit genauer
Arbeitsbeschreibung, Personalangaben und
Materialaufstellung.
Montagezulagen, Auslösungen, Fahrtkosten, etc. sind
aufzuführen.
Gleiches gilt für Kleinmaschineneinsatz und sonstige
Arbeitsmittel.
Für einen Vergütungsanspruch sind Stundenlohnzettel der
Bauleitung
arbeitstäglich oder auf gesonderte Vereinbarungen
vorzulegen.
Nachträglich eingereichte Stundenlohnnachweise werden
nicht anerkannt.

Art: Stundenlohnarbeiten
Stundensatz für: über alle Berufsgruppen gemittelt
Abrechnung: je durch die Bauleitung bestätigte
Arbeitsstunde
Menge: 1,000 h

USt %: 19,00
